# Coberta inclinada, sistema Borjasystem "TEJAS BORJA"

- Propietat de l'arxiu: CYPE INGENIEROS, S.A.
- Format: FIEBDC-3/2002
- Divisa: EUR
- Costos indirectes: 3.00 %
- IVA: 21.00 %

## Q Cobertes

### QT Inclinades

#### QTX Sistemes de terrats

**QTX150** m² Coberta inclinada, sistema Borjasystem "TEJAS BORJA".
Coberta inclinada, sistema Borjasystem "TEJAS BORJA", amb una pendent mínima del 30%, sobre vessant formada per forjat de formigó, realitzada amb fre de vapor amb estanquitat a l'aire, impermeable a l'aigua de pluja, de polipropilè "TEJAS BORJA", impermeabilització amb làmina impermeabilitzant de microfibres de polipropilè, TB 180 Premium "TEJAS BORJA" segellada amb cinta autoadhesiva "TEJAS BORJA", de cautxú, revestida amb una làmina de polietilè, sobre la què es col·loca una cobertura de teules ceràmiques mixtes TB-10 Tech "TEJAS BORJA", acabat BorjaLINE Tierra, 47,5x28,2 cm fixades amb escuma de poliuretà i ancoratges mecànics, sobre enllistonat doble de fusta. Inclús cargols per a la fixació de les llates d'empostissar, cinta autoadhesiva "TEJAS BORJA", per al segellat de forats, rematades i peces especials.
Criteri de valoració econòmica: El preu no inclou la superfície suport ni l'aïllament tèrmic.
Inclou: Neteja de la superfície suport. Col·locació de la impermeabilització. Replantejament i traçat de tremujals, aiguafons i enllaços. Fixació de l'enllistonat a intervals regulars. Col·locació i fixació de les teules. Resolució de punts singulars.
Criteri d'amidament de projecte: Superfície de l'aiguavés mesurada en veritable magnitud, segons documentació gràfica de Projecte, sense tenir en compte el cavalcament corresponent de la teula.
Criteri de mesura d'obra: Es mesurarà, en veritable magnitud, la superfície realment executada segons especificacions de Projecte, sense tenir en compte el cavalcament corresponent de la teula.

| Codi | Ut | Descripció | Rendiment | Preu | Import |
|---|---|---|---|---|---|
| mt15tbo010a | m² | Fre de vapor amb estanquitat a l'aire, impermeable a l'aigua de pluja, de polipropilè "TEJAS BORJA", 98 g/m², de 15 m de gruix d'aire equivalent enfront de la difusió de vapor d'aigua, segons UNE-EN 1931, Euroclasse E de reacció al foc, segons UNE-EN 13501-1, subministrat en rotllos de 1,50x50 m, segons UNE-EN 13984. (material) | 1.000 | 1.05 | 1.05 |
| mt15tbo020a | m² | Làmina impermeabilitzant de microfibres de polipropilè, TB 180 Premium "TEJAS BORJA", de 180 g/m², (Euroclasse E de reacció al foc), segons UNE-EN 13501-1, estanquitat a l'aigua classe W1, segons UNE-EN 1928, subministrada en rotllos de 1,50x50 m, segons UNE-EN 13859-1. (material) | 1.100 | 1.80 | 1.98 |
| mt15tbo030 | m | Cinta autoadhesiva "TEJAS BORJA", de polièster, de 0,29 mm d'espessor i 50 mm d'amplada, rang de temperatura de treball de -40 a 100°C, per a la fixació i el segellat de làmines impermeabilitzants i per al control del vapor, subministrada en rotllos de 25 m de longitud. (material) | 0.800 | 0.43 | 0.34 |
| mt15tbo040 | m | Cinta autoadhesiva "TEJAS BORJA", de cautxú, revestida amb una làmina de polietilè, rang de temperatura de treball de -30 a 80°C, per a aplicar en interiors i exteriors, subministrada en rotllos de 0,04x30 m de longitud. (material) | 2.000 | 0.29 | 0.58 |
| mt13psb010a | m | Llistó "TEJAS BORJA", de fusta massissa tractada en autoclau, 40x30 mm. (material) | 4.600 | 1.06 | 4.88 |
| mt13psb110d | U | Cargol d'acer inoxidable i tac de niló, "TEJAS BORJA", de 8 mm de diàmetre i 80 mm de longitud. (material) | 6.000 | 0.19 | 1.14 |
| mt13psb100a | U | Cargol d'acer galvanitzat "TEJAS BORJA", de 6 mm de diàmetre i 70 mm de longitud. (material) | 6.000 | 0.14 | 0.84 |
| mt13tmb010ac | U | Teula ceràmica mixta TB-10 Tech "TEJAS BORJA", acabat BorjaLINE Tierra, 47,5x28,2 cm, segons UNE-EN 1304. (material) | 10.300 | 3.08 | 31.72 |
| mt13tmb015ac | U | Teula ceràmica de ventilació TB-10 Tech "TEJAS BORJA", acabat BorjaLINE Tierra, 47,5x28,2x7,5 cm, per a teules mixtes, segons UNE-EN 1304. (material) | 0.100 | 51.55 | 5.16 |
| mt13tmb011ac | U | Cavalló ceràmic TB-10 Tech "TEJAS BORJA", acabat BorjaLINE Tierra, 44x28,5x10,5 cm, per a teules mixtes, segons UNE-EN 1304. (material) | 0.032 | 12.41 | 0.40 |
| mt13psb050a | m | Pinta de ràfec "TEJAS BORJA", acabat llis, de polipropilè, color vermell RAL 8040, de 100 mm d'altura; per evitar l'entrada de fulles i ocells sense obstaculitzar la ventilació en cobertes inclinades. (material) | 0.200 | 0.81 | 0.16 |
| mt13psb030 | U | Suport regulable, "TEJAS BORJA", d'acer zincat, de 40 mm d'amplada i 1,1 mm de gruix, per a altures entre 190 i 245 mm, per a llistó de carener. (material) | 0.200 | 1.45 | 0.29 |
| mt13psb010b | m | Llistó de carener "TEJAS BORJA", de fusta massissa tractada en autoclau, 40x30 mm. (material) | 0.015 | 1.06 | 0.02 |
| mt15tbo050a | m | Banda de reforç sota carener de polipropilè, TB Roll "TEJAS BORJA", color vermell RAL 8040, amb dues franges laterals d'alumini en la cara superior i dues cintes flexibles de butil en la cara inferior, rang de temperatura de treball de -30 a 80°C, per a aplicar en interiors i exteriors, subministrada en rotllos de 0,39x5 m de longitud. (material) | 0.100 | 3.98 | 0.40 |
| mt13psb120a | U | Cargol d'acer bicromatat, "TEJAS BORJA", de 4 mm de diàmetre i 50 mm de longitud. (material) | 10.000 | 0.05 | 0.50 |
| mt13psb040 | U | Aerosol de 750 cm³ d'escuma de poliuretà, "TEJAS BORJA", de 17 kg/m³ de densitat, estable de -40°C a 90°C; per a aplicar amb pistola; segons UNE-EN 13165. (material) | 0.030 | 5.85 | 0.18 |
| mo020 | h | Oficial 1ª construcció. (mà d'obra) | 0.590 | 28.42 | 16.77 |
| mo113 | h | Peó ordinari construcció. (mà d'obra) | 0.590 | 23.81 | 14.05 |
| % | % | Costos directes complementaris | 2 % | 80.46 | 1.61 |
|  |  | Costos directes |  |  | 82.07 |
