# Coberta inclinada, sistema Borjatherm "TEJAS BORJA"

- Propietat de l'arxiu: CYPE Ingenieros S.A.
- Format: FIEBDC-3/2016
- Programa: Generador de preus de la construcció. CYPE Ingenieros, S.A.
- Data: 04/07/2024
- Divisa: EUR
- Costos indirectes: 3 %
- IVA: 21 %

## Q Cobertes

### QT Inclinades

#### QTX Sistemes de terrats

**QTX160** m² Coberta inclinada, sistema Borjatherm "TEJAS BORJA".
Coberta inclinada, sistema Borjatherm "TEJAS BORJA", amb una pendent mínima del 30%, sobre vessant formada per forjat de formigó, realitzada amb, plafó sandvitx encadellat, Borjatherm "TEJAS BORJA", de 60 mm d'espessor, compost de: nucli aïllant d'escuma de poliestirè extrusor i revestit per les seves cares i els cantells longitudinals amb una làmina d'alumini, de 3940x395 mm, sobre el què es col·loca una cobertura de teules ceràmiques mixtes TB-10 Tech "TEJAS BORJA", acabat BorjaLINE Tierra, 47,5x28,2 cm fixades amb escuma de poliuretà i ancoratges mecànics, sobre llistó, Borjatherm "TEJAS BORJA", de xapa d'acer "aluzinc". Inclús cargols per a la fixació dels panells, cinta autoadhesiva Borjatherm "TEJAS BORJA", per a segellat de junts entre panells, massilla de poliuretà, "TEJAS BORJA", per a segellat de junts entre panells, rematades i peces especials.
Criteri de valoració econòmica: El preu no inclou la superfície suport.
Inclou: Neteja de la superfície suport. Replanteig i tall dels panells. Col·locació i fixació del panell sandvitx. Segellat de junts. Replantejament i traçat de tremujals, aiguafons i enllaços. Col·locació i fixació de les teules. Resolució de punts singulars.
Criteri d'amidament de projecte: Superfície de l'aiguavés mesurada en veritable magnitud, segons documentació gràfica de Projecte, sense tenir en compte el cavalcament corresponent de la teula.
Criteri de mesura d'obra: Es mesurarà, en veritable magnitud, la superfície realment executada segons especificacions de Projecte, sense tenir en compte el cavalcament corresponent de la teula.

| Codi | Ut | Descripció | Rendiment | Preu | Import |
|---|---|---|---|---|---|
| mt13psb200b | m² | Plafó sandvitx encadellat, Borjatherm "TEJAS BORJA", de 60 mm d'espessor, compost de: nucli aïllant d'escuma de poliestirè extrusor i revestit per les seves cares i els cantells longitudinals amb una làmina d'alumini, de 3940x395 mm, transmitància tèrmica 0,022 W/(m²K), Euroclasse F de reacció al foc, segons UNE-EN 13501-1. (material) | 1 | 52.83 | 52.830 |
| mt13psb210a | m | Llistó, Borjatherm "TEJAS BORJA", de xapa d'acer "aluzinc", de 41x23/45 mm de secció i 0,7 mm de gruix. (material) | 0.2 | 5.73 | 1.146 |
| mt15tbo100a | m | Cinta autoadhesiva Borjatherm "TEJAS BORJA", d'alumini, de 100 mm d'amplada, per al segellament de les trobades dels panells, subministrada en rotllos de 10 m de longitud. (material) | 0.6 | 1.34 | 0.804 |
| mt13psb060 | U | Cartutx de 300 cm³ de massilla de poliuretà, "TEJAS BORJA", per a segellat de junts entre panells. (material) | 0.05 | 5.07 | 0.254 |
| mt13psb260a | m | Llistó Borjatherm "TEJAS BORJA", de fusta massissa tractada en autoclau, 60x50 mm. (material) | 0.2 | 3.14 | 0.628 |
| mt13psb230a | U | Cargol d'acer inoxidable i tac de niló, "TEJAS BORJA", de 8 mm de diàmetre i 100 mm de longitud. (material) | 3 | 0.22 | 0.660 |
| mt13tmb010ac | U | Teula ceràmica mixta TB-10 Tech "TEJAS BORJA", acabat BorjaLINE Tierra, 47,5x28,2 cm, segons UNE-EN 1304. (material) | 10.3 | 3.08 | 31.724 |
| mt13tmb015ac | U | Teula ceràmica de ventilació TB-10 Tech "TEJAS BORJA", acabat BorjaLINE Tierra, 47,5x28,2x7,5 cm, per a teules mixtes, segons UNE-EN 1304. (material) | 0.1 | 51.55 | 5.155 |
| mt13tmb011ac | U | Cavalló ceràmic TB-10 Tech "TEJAS BORJA", acabat BorjaLINE Tierra, 44x28,5x10,5 cm, per a teules mixtes, segons UNE-EN 1304. (material) | 0.032 | 12.41 | 0.397 |
| mt13psb050a | m | Pinta de ràfec "TEJAS BORJA", acabat llis, de polipropilè, color vermell RAL 8040, de 100 mm d'altura; per evitar l'entrada de fulles i ocells sense obstaculitzar la ventilació en cobertes inclinades. (material) | 0.2 | 0.81 | 0.162 |
| mt13psb030 | U | Suport regulable, "TEJAS BORJA", d'acer zincat, de 40 mm d'amplada i 1,1 mm de gruix, per a altures entre 190 i 245 mm, per a llistó de carener. (material) | 0.2 | 1.45 | 0.290 |
| mt13psb010b | m | Llistó de carener "TEJAS BORJA", de fusta massissa tractada en autoclau, 40x30 mm. (material) | 0.015 | 1.06 | 0.016 |
| mt15tbo050a | m | Banda de reforç sota carener de polipropilè, TB Roll "TEJAS BORJA", color vermell RAL 8040, amb dues franges laterals d'alumini en la cara superior i dues cintes flexibles de butil en la cara inferior, rang de temperatura de treball de -30 a 80°C, per a aplicar en interiors i exteriors, subministrada en rotllos de 0,39x5 m de longitud. (material) | 0.1 | 3.98 | 0.398 |
| mt13psb250a | U | Cargol autoforadant d'acer inoxidable, "TEJAS BORJA", de 4,2 mm de diàmetre i 45 mm de longitud. (material) | 10 | 0.03 | 0.300 |
| mt13psb040 | U | Aerosol de 750 cm³ d'escuma de poliuretà, "TEJAS BORJA", de 17 kg/m³ de densitat, estable de -40°C a 90°C; per a aplicar amb pistola; segons UNE-EN 13165. (material) | 0.03 | 5.85 | 0.176 |
| mo020 | h | Oficial 1ª construcció. (mà d'obra) | 0.59 | 28.42 | 16.768 |
| mo113 | h | Peó ordinari construcció. (mà d'obra) | 0.59 | 23.81 | 14.048 |
| % | % | Costos directes complementaris | 2 % | 125.756 | 2.515 |
|  |  | Costos directes |  |  | 128.271 |

Residus:
- col·locació: mt13psb200b; factor de residu 0.024
- col·locació: mt13psb210a Llistó, Borjatherm "TEJAS BORJA", de xapa d'acer "aluzinc", de 41x23/45 mm de secció i 0,7 mm de gruix; factor de residu 0.006
- col·locació: mt15tbo100a; factor de residu 0.048
- col·locació: mt13psb060 Cartutx de 300 cm³ de massilla de poliuretà, "TEJAS BORJA", per a segellat de junts entre panells; factor de residu 0.06
- col·locació: mt13psb260a Llistó Borjatherm "TEJAS BORJA", de fusta massissa tractada en autoclau, 60x50 mm; factor de residu 0.012924
- col·locació: mt13psb230a Cargol d'acer inoxidable i tac de niló, "TEJAS BORJA", de 8 mm de diàmetre i 100 mm de longitud; factor de residu 0.00457576
- col·locació: mt13tmb010ac Teula ceràmica mixta TB-10 Tech "TEJAS BORJA", acabat BorjaLINE Tierra, 47,5x28,2 cm, segons UNE-EN 1304; factor de residu 0.0280586
- col·locació: mt13tmb015ac; factor de residu 0.0196
- col·locació: mt13tmb011ac; factor de residu 0.0196
- col·locació: mt13psb050a; factor de residu 0.0275
- col·locació: mt13psb030; factor de residu 0.02
- col·locació: mt13psb010b Llistó de carener "TEJAS BORJA", de fusta massissa tractada en autoclau, 40x30 mm; factor de residu 0.014
- col·locació: mt15tbo050a; factor de residu 0.0275
- col·locació: mt13psb250a Cargol autoforadant d'acer inoxidable, "TEJAS BORJA", de 4,2 mm de diàmetre i 45 mm de longitud; factor de residu 0.005
- col·locació: mt13psb040; factor de residu 0.06

## Recursos

**mt13psb200b** m² Plafó sandvitx encadellat
Dades tècniques: Cost energètic 454.995 MJ; Emissió de CO2 30.627 kg; Codi LER 17 04 02; Massa de l'element 4.2 kg; Volum 0.0028 m3
Residus:
- embalatge: re170203 Plàstic. (component de residu); rendiment 0.032 kg; Codi LER 17 02 03; Massa de l'element 1 kg; Volum 0.001667 m3

**mt13psb210a** m Llistó, Borjatherm "TEJAS BORJA", de xapa d'acer "aluzinc", de 41x23/45 mm de secció i 0,7 mm de gruix
Dades tècniques: Cost energètic 9.425 MJ; Emissió de CO2 0.487 kg; Codi LER 17 04 05; Massa de l'element 0.88 kg; Volum 0.000419 m3
Residus:
- embalatge: re170203 Plàstic; rendiment 0.008 kg

**mt15tbo100a** m Cinta autoadhesiva Borjatherm "TEJAS BORJA"
Dades tècniques: Cost energètic 7.985 MJ; Emissió de CO2 0.576 kg; Codi LER 17 04 02; Massa de l'element 0.067 kg; Volum 0.000045 m3
Residus:
- embalatge: re170203 Plàstic; rendiment 0.005 kg

**mt13psb060** U Cartutx de 300 cm³ de massilla de poliuretà, "TEJAS BORJA", per a segellat de junts entre panells
Dades tècniques: Cost energètic 12.716 MJ; Emissió de CO2 0.628 kg; Codi LER 17 09 04; Massa de l'element 0.021 kg; Volum 0.000014 m3
Residus:
- embalatge: re170203 Plàstic; rendiment 0.1 kg

**mt13psb260a** m Llistó Borjatherm "TEJAS BORJA", de fusta massissa tractada en autoclau, 60x50 mm
Dades tècniques: Cost energètic 68.129 MJ; Emissió de CO2 -0.920 kg; Codi LER 17 02 01; Massa de l'element 0.5 kg; Volum 0.000455 m3
Residus:
- embalatge: re170203 Plàstic; rendiment 0.002 kg

**mt13psb230a** U Cargol d'acer inoxidable i tac de niló, "TEJAS BORJA", de 8 mm de diàmetre i 100 mm de longitud
Dades tècniques: Cost energètic 1.792 MJ; Emissió de CO2 0.223 kg; Codi LER 17 04 05; Massa de l'element 0.033 kg; Volum 0.000016 m3
Residus:
- embalatge: re150101 Envasos de paper i cartró. (component de residu); rendiment 0.001 kg; Codi LER 15 01 01; Massa de l'element 1 kg; Volum 0.001333 m3

**mt13tmb010ac** U Teula ceràmica mixta TB-10 Tech "TEJAS BORJA", acabat BorjaLINE Tierra, 47,5x28,2 cm, segons UNE-EN 1304
Dades tècniques: Cost energètic 13.401 MJ; Emissió de CO2 0.694 kg; Codi LER 17 01 03; Massa de l'element 3.45 kg; Volum 0.00276 m3
Residus:
- embalatge: re170201 Fusta. (component de residu); rendiment 0.003 kg; Codi LER 17 02 01; Massa de l'element 1 kg; Volum 0.000909 m3
- embalatge: re170203 Plàstic; rendiment 0.002 kg

**mt13tmb015ac** U Teula ceràmica de ventilació TB-10 Tech "TEJAS BORJA"
Dades tècniques: Cost energètic 13.957 MJ; Emissió de CO2 0.724 kg; Codi LER 17 01 03; Massa de l'element 3.6 kg; Volum 0.00288 m3
Residus:
- embalatge: re170201 Fusta; rendiment 0.003 kg
- embalatge: re170203 Plàstic; rendiment 0.002 kg

**mt13tmb011ac** U Cavalló ceràmic TB-10 Tech "TEJAS BORJA"
Dades tècniques: Cost energètic 13.215 MJ; Emissió de CO2 0.684 kg; Codi LER 17 01 03; Massa de l'element 3.4 kg; Volum 0.00272 m3
Residus:
- embalatge: re170201 Fusta; rendiment 0.003 kg
- embalatge: re170203 Plàstic; rendiment 0.002 kg

**mt13psb050a** m Pinta de ràfec "TEJAS BORJA"
Dades tècniques: Cost energètic 8.364 MJ; Emissió de CO2 0.262 kg; Codi LER 17 02 03; Massa de l'element 0.09 kg; Volum 0.00015 m3

**mt13psb030** U Suport regulable
Dades tècniques: Cost energètic 4.191 MJ; Emissió de CO2 0.212 kg; Codi LER 17 04 05; Massa de l'element 0.18 kg; Volum 0.000086 m3
Residus:
- embalatge: re170203 Plàstic; rendiment 0.025 kg

**mt13psb010b** m Llistó de carener "TEJAS BORJA", de fusta massissa tractada en autoclau, 40x30 mm
Dades tècniques: Cost energètic 68.114 MJ; Emissió de CO2 -0.920 kg; Codi LER 17 02 01; Massa de l'element 0.5 kg; Volum 0.000455 m3
Residus:
- embalatge: re170203 Plàstic; rendiment 0.002 kg

**mt15tbo050a** m Banda de reforç sota carener de polipropilè
Dades tècniques: Cost energètic 25.200 MJ; Emissió de CO2 1.048 kg; Codi LER 17 02 03; Massa de l'element 0.26 kg; Volum 0.000433 m3

**mt13psb250a** U Cargol autoforadant d'acer inoxidable, "TEJAS BORJA", de 4,2 mm de diàmetre i 45 mm de longitud
Dades tècniques: Cost energètic 0.410 MJ; Emissió de CO2 0.061 kg; Codi LER 17 04 05; Massa de l'element 0.0086 kg; Volum 0.000004 m3
Residus:
- embalatge: re150101 Envasos de paper i cartró; rendiment 0.001 kg

**mt13psb040** U Aerosol de 750 cm³ d'escuma de poliuretà
Dades tècniques: Cost energètic 11.534 MJ; Emissió de CO2 0.571 kg; Codi LER 17 09 04; Massa de l'element 0.0128 kg; Volum 0.000009 m3
Residus:
- embalatge: re170203 Plàstic; rendiment 0.1 kg
